# Software de gestión para sistema Variodyn ONE (1 inc)

- Propiedad del archivo: CONSTRUNARIO
- Formato: FIEBDC-3/2012
- Programa: Construnario Versión 3.51
- Fecha de los precios: 25/01/2023
- Divisa: EUR

**583656** u Software de gestión para sistema Variodyn ONE (1 inc)
Suminstro de Software de gestión para sistema de PAVA Variodyn ONE. Facilita la supervisión y gestión del sistema de PAVA desde una ubicación centralizada o a través de múltiples estaciones. Permite importar planos del edificio, definir zonas, comprobar el estado de cada zona. Permite definir anuncios y mensajes para cada zona. Desde el software de control se pueden elaborar listas de reproducción. Se puede hacer grabación y preescucha de los mensajes de cada zona antes de su emisión. Se puede controlar el volumen de cada zona, acceder a LOG de eventos. Supervisa las conexiones IP y comunica fallos, se pueden definir diferentes niveles de acceso al contr
