# Convertidor TWI de I2C a RS-232 para integraciĆ³n entre el VAS y el FACP

- Propiedad del archivo: CONSTRUNARIO
- Formato: FIEBDC-3/2012
- Programa: Construnario VersiĆ³n 3.51
- Fecha de los precios: 25/01/2023
- Divisa: EUR

| Código | Ud | Descripción |
|---|---|---|
| 585003 | u | Convertidor TWI de I2C a RS-232 para integraciĆ³n entre el VAS y el FACP |
