# 6500-LRK Kit de largo barreras IR

- Propiedad del archivo: CONSTRUNARIO
- Formato: FIEBDC-3/2012
- Programa: Construnario Versión 3.51
- Fecha de los precios: 25/01/2023
- Divisa: EUR

**6500-LRK** u 6500-LRK Kit de largo barreras IR
Kit de largo alcance 6500-LRK que consta de tres reflectores para formar un conjunto de cuatro con el que se incluye con el detector serie analógica NFXI-BEAM y convencional 6500R . Debe utilizarse cuando la distancia entre transmisor/reflector y reflector es de 70 a 100 metros.
