# Cabina de expansión de la central AM-8200 con 2 lazos incluidos y fuente de alimentación para ampliar a 6 ó 8 lazos

- Propiedad del archivo: CONSTRUNARIO
- Formato: FIEBDC-3/2012
- Programa: Construnario Versión 3.51
- Fecha de los precios: 25/01/2023
- Divisa: EUR

| Código | Ud | Descripción |
|---|---|---|
| AM-8200-BB | u | Cabina de expansión de la central AM-8200 con 2 lazos incluidos y fuente de alimentación para ampliar a 6 ó 8 lazos. |
