# Central analógica AM-8200 de 2 lazos con protocolo OPAL/ADVANCED de 159+159 dispositivos por lazo

- Propiedad del archivo: CONSTRUNARIO
- Formato: FIEBDC-3/2012
- Programa: Construnario Versión 3.51
- Fecha de los precios: 25/01/2023
- Divisa: EUR

**AM-8200-EU** u Central analógica AM-8200 de 2 lazos con protocolo OPAL/ADVANCED de 159+159 dispositivos por lazo
Central analógica algorítmica de 2 lazos AM-8200 con protocolo OPAL/ADVANCED o CLIP para la detección de alarmas de incendio que monitoriza y controla individualmente los elementos del sistema. Con certificado CPR EN54 parte 2 y 4. Sistema compacto con fuente de alimentación incorporada y capacidad de 2 lazos de detección analógica inteligente con 2 circuitos de salida y 2 de entrada programables y 1 salida AUX 24 Vdc/0,5Amp. para alimentar equipos externos. Pantalla táctil TFT de 7
