# BSO-DD-I05 Sirena direccionable integrada en base

- Propiedad del archivo: CONSTRUNARIO
- Formato: FIEBDC-3/2012
- Programa: Construnario Versión 3.51
- Fecha de los precios: 25/01/2023
- Divisa: EUR

**BSO-DD-I05** u BSO-DD-I05 Sirena direccionable integrada en base
Sirena direccionable integrada en base de detector de color blanco y con aislador. Se conecta y alimenta del lazo ocupando una dirección de módulo de control. Consumo máx: 10,5mA. Salida de sonido máx. 95dBA +/-3dB @ 1m. Dispone de 32 tonos y 3 niveles de volumen (alto, medio y bajo) seleccionable mediante microinterruptores. Permite la instalación de cualquier detector analógico de la serie MI-.
