# Servicio de pintado para detectores notifier. A añadirse al pedido de detectores. Necesario indicar RAL y acabado

- Propiedad del archivo: CONSTRUNARIO
- Formato: FIEBDC-3/2012
- Programa: Construnario Versión 3.51
- Fecha de los precios: 25/01/2023
- Divisa: EUR

| Código | Ud | Descripción |
|---|---|---|
| COLOR-DET | u | Servicio de pintado para detectores notifier. A añadirse al pedido de detectores. Necesario indicar RAL y acabado. |
