# Módulo de 2 lazos protocolo OPAL para centrales serie INSPIRE

- Propiedad del archivo: CONSTRUNARIO
- Formato: FIEBDC-3/2012
- Programa: Construnario Versión 3.51
- Fecha de los precios: 25/01/2023
- Divisa: EUR

| Código | Ud | Descripción |
|---|---|---|
| HOP-433-100 | u | Módulo de 2 lazos protocolo OPAL para centrales serie INSPIRE |
