# Tarjeta de ampliación de 2 lazos analógicos con 750 mA de potencia por lazo para la central AM-8200

- Propiedad del archivo: CONSTRUNARIO
- Formato: FIEBDC-3/2012
- Programa: Construnario Versión 3.51
- Fecha de los precios: 25/01/2023
- Divisa: EUR

**LIB-8200** u Tarjeta de ampliación de 2 lazos analógicos con 750 mA de potencia por lazo para la central AM-8200
Tarjeta interfaz LIB8200 estándar que amplía 2 lazos analógicos direccionables, controlados por microprocesador principal. Capacidad para controlar 159 detectores+159 módulos por lazo, hasta un total 396 puntos identificables en OPAL/ADVANCED ó 99 detectores+99 módulos en CLIP.
