# NFXI-BEAM-T Detector de humo lineal IR con TEST de prueba

- Propiedad del archivo: CONSTRUNARIO
- Formato: FIEBDC-3/2012
- Programa: Construnario Versión 3.51
- Fecha de los precios: 25/01/2023
- Divisa: EUR

**NFXI-BEAM-TE** u NFXI-BEAM-T Detector de humo lineal IR con TEST de prueba
Barrera analógica de detección de humo por reflexión de haz de luz infrarroja para centrales analógicas con función de prueba TEST de sensibilidad integrada NFXI-BEAM-TE. Compuesta por emisor y receptor montados en la misma unidad y un elemento reflector. Se conecta directamente al lazo de comunicaciones analógico y se alimenta del propio lazo, direccionamiento de 01 a 159. Fácil alineación, indicándose el valor de la señal recibida en dos displays de 7 segmentos. Incorpora compensación por suciedad, tres leds de estado y aislador de cortocircuito. Se incluye un reflector de 200 x 230 mm para distancias de 10 a 70 m, siendo necesario un complemento adicional para distancias superiores de 100 mts (6500-LRK). Ideal para la protección de naves de gran superficie y espacios con techos muy altos. Incluye filtros de prueba.
