# NFXI-TDIFF Detector térmico termovelocimétrico con aislador

- Propiedad del archivo: CONSTRUNARIO
- Formato: FIEBDC-3/2012
- Programa: Construnario Versión 3.51
- Fecha de los precios: 25/01/2023
- Divisa: EUR

**NFXI-TDIFF** u NFXI-TDIFF Detector térmico termovelocimétrico con aislador
Detector blanco térmico termovelocimétrico analógico con aislador incorporado NFXI-TDIFF. Recomendado para la detección de incendios en ambientes donde la temperatura es baja y estable. Integra la función de temperatura fija 58ºC y termovelocimétrica, con funciones de test manual y automático y direccionamiento decádico (01-159). Dispone de dos leds para la indicación de alarma y salida para indicador remoto. Compatible con protocolos OPAL 159+159 y CLIP 99+99. Requiere base blanca B501AP.
