# NRX-SMT3 Detector óptico, térmico, IR Smart 3 via radio con tecnologia MESH AGILE

- Propiedad del archivo: CONSTRUNARIO
- Formato: FIEBDC-3/2012
- Programa: Construnario Versión 3.51
- Fecha de los precios: 25/01/2023
- Divisa: EUR

**NRX-SMT3** u NRX-SMT3 Detector óptico, térmico, IR Smart 3 via radio con tecnologia MESH AGILE
Detector blanco de tecnología combinada, NXR-SMT3, analógico via radio que incorpora tres elementos de detección independientes para actuar como un único equipo: detección IR para medir los niveles de radiación en el ambiente y los parámetros de las llamas, la detección óptica y la térmica. Dispone de dos leds rojos que ofrecen indicación visual del estado del detector desde cualquier punto y salida para indicador remoto. Direccionamiento decádico 01 a 159. Compatible con protocolo OPAL 159+159. Requiere base B501RF. Incluye 4 pilas CR123A.
