# NRX-WS-RR Sirena direccionable analógica via radio color rojo

- Propiedad del archivo: CONSTRUNARIO
- Formato: FIEBDC-3/2012
- Programa: Construnario Versión 3.51
- Fecha de los precios: 25/01/2023
- Divisa: EUR

**NRX-WS-RR** u NRX-WS-RR Sirena direccionable analógica via radio color rojo
Sirena direccionable NRX-WS-RR de color rojo via radio. Salida de sonido máx. 102 dBA +/-3dB @ 1m. Dispone de 32 tonos y 3 niveles de volumen (alto, medio y bajo) seleccionables mediante microinterruptores. Se alimenta con 4 pilas CR123A y ocupa una dirección de 0 a 159 en el lazo analógico.
