# Panel de bomberos para sistema Variodyn ONE

- Propiedad del archivo: CONSTRUNARIO
- Formato: FIEBDC-3/2012
- Programa: Construnario Versión 3.51
- Fecha de los precios: 25/01/2023
- Divisa: EUR
- Código: honeywell-li (15/02/2023)

**ONE_bomberos** u Panel de bomberos para sistema Variodyn ONE

| Código | Ud | Descripción | Rendimiento |
|---|---|---|---|
| 583482A | u | 583482A Cable parcheo DAL STP, 2m Azul Cat5 (material) | 1.000 |
| ATC00400 | h | Cuadrilla albañilería formada por oficial 1ª instalador y ayudante especialista. (mano de obra) | 0.500 |
| WW00300 | u | Material complementario o pzas. E (material) | 10.000 |
| WW00400 | u | Pequeño material (material) | 5.000 |
| 583520 | u | 583520 Estación de llamadas digital DCSplus(EN 54-16) (material) | 1.000 |
| 584963 | u | Cerradura con cilindro de perfil europeo medio (material) | 1.000 |
| X-NPMS-W | u | Caja para est. Bomberos INTEVIO (material) | 1.000 |
| HN-PTT | u | Micrófono de mano PTT para unidad RK-MCU y/o estación de llamada RK-MIC (material) | 1.000 |

## Recursos

**583482A** u 583482A Cable parcheo DAL STP, 2m Azul Cat5
Cable de parcheo Cat. 5 para la conexión de las líneas de transmisión de audio digital (DAL). Conector RJ45. Color azul. Longitud 2m.

**583520** u 583520 Estación de llamadas digital DCSplus(EN 54-16)
La estación de llamadas digital DCSplus permite la selección de las líneas de altavoces, la transmisión de mensajes de voz, gongs y alarmas. Dispone de 12 pulsadores totalmente configurables, altavoz y un micrófono con flexo “cuello de cisne”. La consola de comunicación se conecta a cualquier bus DAL disponible (Digital Audio Link - Enlace digital de audio) en los DOM del sistema VARIODYN® D1, mediante un cable Cat.5 estándar. Todas las señales de control y de audio se transmiten de forma digital, y esta conexión está permanentemente monitorizada, conforme a EN60849, DIN VDE0828 y EN54-16. Es posible conectar hasta 4 estaciones de llamadas digitales a un DOM. Por descontado, cada estación de llamadas en el sistema puede generar, e incluso recibir, diferentes transmisiones de voz y señales de control simultáneamente. Una estación digital de llamadas puede estar separada hasta 300 m del DOM (esta distancia puede incrementarse hasta los 2.000 m utilizando fibra óptica) y puede ser ampliada con hasta 6 módulos de teclado digitales DKM18, con lo que el número total de pulsadores y leds disponibles se incrementa hasta 120 por consola. La funcionalidad del micrófono de la estación digital de llamadas está permanentemente monitorizada de forma acústica. La DCSplus incluye, además, una entrada y una salida de audio externas que pueden ser utilizadas para conectar dispositivos externos de audio, como reproductores de CD o unidades de grabación. Instalación en sobremesa o empotrado.

**X-NPMS-W** u Caja para est. Bomberos INTEVIO
Caja metálica color rojo para montaje en pared del conjunto HN-PTT + RK-MIC
