# OSE-SPW Emisor OSID estándar alimentado a 24Vcc

- Propiedad del archivo: CONSTRUNARIO
- Formato: FIEBDC-3/2012
- Programa: Construnario Versión 3.51
- Fecha de los precios: 25/01/2023
- Divisa: EUR

**OSE-SPW** u OSE-SPW Emisor OSID estándar alimentado a 24Vcc.
Emisor OSID estándar alimentado a 24 Vcc.
