# OSI-10 Receptor OSID 7° de cobertura hasta 150m de alcance alimentado a 24Vcc

- Propiedad del archivo: CONSTRUNARIO
- Formato: FIEBDC-3/2012
- Programa: Construnario Versión 3.51
- Fecha de los precios: 25/01/2023
- Divisa: EUR

**OSI-10** u OSI-10 Receptor OSID 7° de cobertura hasta 150m de alcance alimentado a 24Vcc.
OSI-10 Receptor OSID 7° de cobertura hasta 150m de alcance alimentado a 24Vcc. Tensión de funcionamiento 20 ... 30 Vcc Consumo de corriente @ 24 Vcc aprox. 8 mA Temperatura de funcionamiento -10 °C ... 55 °C Receptor óptico 10° Campo de visión Horizontal: 7° Vertical: 4° Humedad relativa 10 ... 95 % (no condensada) Dimensiones A: 136mm H: 208 mm F: 96 mm Umbral de alarma Bajo - 20% (0,97 dB) Medio - 35% (1,87 dB) Alta -50% (3,01 dB) Receptor Lineal de humos de doble tecnología infrarrojos/ultravioleta de Alta Potencia cableado, especialmente diseñado para la protección de espacios altos, abiertos, de difícil acceso y/o estéticos. Emisor de Alta Potencia con entrada para cables de alimentación a 24 Vcc. Carcasa en color blanco de alta resistencia con protección IP-44 para la electrónica e IP-66 para lo cierres ópticos. Herraje metálico de soportación a pared. Receptor Óptico de 10º. Campo de visión de 7º en horizontal y 4º en vertical. Alcance con el Emisor Standard: min. 30 m y max. 150 m. Máximo numero de emisores que admite 1 ud. Niveles de alarma ajustables en Bajo, Medio y Alto. Leds de señalización de Fuego y Avería. Requiere alimentación de 24 Vcc.
