# Tarjeta red central ID3000, ISO-IDRED/WF (020-647/TCF142S) en F.O. SM Mono-modo

- Propiedad del archivo: CONSTRUNARIO
- Formato: FIEBDC-3/2012
- Programa: Construnario Versión 3.51
- Fecha de los precios: 25/01/2023
- Divisa: EUR
- Código: honeywell-li (15/02/2023)

**P020647.2** u Tarjeta red central ID3000, ISO-IDRED/WF (020-647/TCF142S) en F.O. SM Mono-modo
Suministro e instalación de tarjeta interfaz ISO-IDRED/WF (020-647/TCF142S) que permite conectar las centrales ID3000 con la red ID2NET mediante cable de fibra óptica y/o cable de par trenzado. Se conecta a la CPU del sistema ID3000 e incorpora circuito de aislamiento eléctrico entre nodos, equipada con puerto RS232 para autodiagnóstico. Incluye circuito de regeneración y amplificación de señal. Velocidad de transmisión 312Kb. Esta tarjeta permite conseguir una red tolerante a un solo fallo en una topología en anillo, es decir, formando un lazo continuo. De este modo, la comunicación entre todas las centrales permanece intacta en caso de que se corte un cable de red, con lo que se cumplen los requisitos de EN54-13 para una red de este tipo. Totalmente instalada, programada y funcionando según planos y pliego de condiciones. Marca NOTIFIER Modelo ISO-IDRED/WF (020-647/TCF142S).

| Código | Ud | Descripción | Rendimiento |
|---|---|---|---|
| 020-647 | u | ISO-IDRED/W (020-647) Tarjeta de red para cable (material) | 1.000 |
| TCF142S | u | Convertidor/amplificador de cable a fibra monomodo para red ID2net (TCF142S) (material) | 1.000 |
| TO01800 | h | Oficial 1ª electricista (mano de obra) | 0.050 |

## Recursos

**020-647** u ISO-IDRED/W (020-647) Tarjeta de red para cable
Tarjeta interfaz ISO-IDRED/W (020-647) que permite conectar las centrales ID3000 con la red ID2net mediante cable de par trenzado. Se conecta a la CPU del sistema ID3000 e incorpora circuito de aislamiento eléctrico entre nodos e interfaz RS232 para autodiagnóstico. Distancia máxima entre nodos, dependiendo del cable utilizado, hasta 1.000 metros.

**TCF142S** u Convertidor/amplificador de cable a fibra monomodo para red ID2net (TCF142S)
Convertidor amplicador de cable a fibra monomodo que permite conectar las centrales ID3000 con la red ID2net mediante cable de par trenzado a traves de 020-647 y convertirlo a fibra monomodo. El interfaz 020-647 se conecta a la CPU del sistema ID3000 e incorpora circuito de aislamiento eléctrico entre nodos e interfaz RS232 para autodiagnóstico. Distancia máxima entre nodos,hasta 20.000 metros.
