# RK-MCU Unidad central INTEVIO

- Propiedad del archivo: CONSTRUNARIO
- Formato: FIEBDC-3/2012
- Programa: Construnario Versión 3.51
- Fecha de los precios: 25/01/2023
- Divisa: EUR
- Código: honeywell-li (15/02/2023)

**P1320071** u RK-MCU Unidad central INTEVIO
Suministro e instalación de unidad de control del sistema EN54-16 INTEVIO para la gestión y supervisión de todos los dispositivos del sistema PA/VA. El RK-MCU incluye funciones de almacenamiento de audio, transmisión, control de zona, supervisión, control de temporización y diagnóstico de fallos, entre otras. El amplificador de potencia digital incorporado de 500 W puede alimentar hasta 8 zonas de altavoces para cumplir los requisitos de aplicaciones pequeñas. Asimismo, se puede conectar a los expansores de zona para aumentar la capacidad del sistema a fin cumplir con los requisitos de aplicaciones grandes. Ocupa 3HU en rack de 19". Totalmente instalado y funcionando según planos y pliego de condiciones. Modelo RK-MCU de Honeywell Life Safety.

| Código | Ud | Descripción | Rendimiento |
|---|---|---|---|
| RK-MCU | u | RK-MCU Unidad central INTEVIO (material) | 1.000 |
| ATC99999 | h | Programación oficial especializado (mano de obra) | 5.000 |
| ATC00400 | h | Cuadrilla albañilería formada por oficial 1ª instalador y ayudante especialista. (mano de obra) | 0.500 |
| WW00300 | u | Material complementario o pzas. E (material) | 5.000 |
| WW00400 | u | Pequeño material (material) | 10.000 |

## Recursos

**RK-MCU** u RK-MCU Unidad central INTEVIO
RK-MCU Unidad central INTEVIO • Alimentación principal: 100 V-240 V 50/60 Hz • Alimentación de emergencia: 21,5 V cc - 28,5 V cc • Potencia de salida máx.: 500 W • Potencia de salida RMS: 400 W • Humedad relativa < 95%, sin condensación • Temperatura: de ?10 °C a +50 °C • Dimensiones: WxHxD: 482 mm × 133,5 mm × 420 mm (3HU) • Peso aprox: 14,3 kg • 10 entradas de contacto seco supervisadas y 8 salidas de contacto seco • Amplificador de potencia Clase D incorporado de 500 W • Mejor eficiencia de funcionamiento: “plug and play”, “record and play”, interacción entre pantalla LCD y botones. • Grabador, temporizador y monitorización de audio integrados. • Amplificador de reserva único para todo el sistema. • Sistema de canal único con posibilidad de doble canal • Dos entradas auxiliares y una entrada MIC/LINE • Memoria flash de 1 GB y tarjeta SD de 4 GB incorporadas 8 zonas de altavoces, Capacidad de 500W para cada línea de altavoces Compatible con líneas de altavoces A/B Supervisión de línea de altavoces Amplificador Clase D de 500W incorporado Ampliable a 1000W con amplificador de 500W Admite modo de audio de un solo canal y modo de audio de doble canal 8 selectores de grupo predefinidos Memoria integrada de 1 GB para mensajes, audio y gestión de configuración (supervisada) Función de grabación (almacenamiento en el dispositivo o salida al dispositivo) 4 entradas de audio y 3 salidas de audio Control de volumen para entradas y salida maestra del amplificador Micrófono de mano: Pulsar para hablar, supervisado, control AGC, para megafonía o AV Integración de alarma de incendio (contacto seco o Modbus) Con pantalla TFT para mostrar estado y uso de los controles básicos Modo de EVACUACIÓN AUTO y MANUAL con tecla de activación.
