# Central analógica AM-8200 de 8 lazos con protocolo OPAL

- Propiedad del archivo: CONSTRUNARIO
- Formato: FIEBDC-3/2012
- Programa: Construnario Versión 3.51
- Fecha de los precios: 25/01/2023
- Divisa: EUR
- Código: honeywell-li (15/02/2023)

**PAM8200EU8** u Central analógica AM-8200 de 8 lazos con protocolo OPAL
Suministro e instalación de central analógica algorítmica de 8 lazos AM-8200 con protocolo OPAL/ADVANCED conectable a la plataforma Cloud CLSS de Honeywell para la sincronización y control de eventos del sistema. Cada lazo puede controlar un máximo de 159 sensores analógicos inteligentes más 159 módulos monitores (entrada) o de control (salida), hasta un total de 636 puntos identificables. Posibilidad de configurar el lazo CLIP compatible 99+99 direcciones. Maximiza el potencial de la extensa gama de equipos conectables al lazo de Notifier y esta capacidad aumentada del lazo permite alimentar sirenas y detectores de rayo a través de él y sincronizar los elementos óptico-acústicos, así como emplear una única dirección en los multimódulos. Permite la conexión directa al lazo de la nueva gama de equipos de aspiración FAAST-LT. Dispone de display con un intuitivo menú que permite la rápida y fácil operación del sistema, con método de ayuda que aparece en pantalla iluminando las teclas mas relevantes. Dispone de 2 circuitos de salida y 2 de entrada programables y 1 salida AUX 24 Vdc./0,5Amp. para alimentar equipos externos e incorpora un display con un intuitivo menú que permite la rápida y fácil operación del sistema. El nuevo sistema de montaje EasyFix permite una instalación del panel rápida y sencilla. De forma opcional, permite la conexión de hasta 2 tarjetas de comunicaciones AM-82-2S2C con puertos RS232 y RS485 para la conexión a una red CanBus, pudiéndose conectar hasta un máximo de 16 lazos. Permite la conexión directa e integración (gestión) con los sistemas de alarma por voz Variodyn mediante hardware adicional. Conforme al Reglamento (UE) nº 305/2011 del Parlamento Europeo relativo a los productos de la construcción. Con certificado DoP-0537; EN54 parte 2 y 4. Totalmente instalada, programada y funcionando según planos y pliego de condiciones. Durante la puesta en marcha, se recomienda realizar una lectura/diagnóstico de los circuitos analógicos, utilizando la herramienta opcional del verificador de lazos POL-200TS. Marca NOTIFIER Modelo AM-8200-EU+(2xLIB-8200)+AM-8200BB.

| Código | Ud | Descripción | Rendimiento |
|---|---|---|---|
| AM-8200-EU | u | Central analógica AM-8200 de 2 lazos con protocolo OPAL/ADVANCED de 159+159 dispositivos por lazo (material) | 1.000 |
| LIB-8200 | u | Tarjeta de ampliación de 2 lazos analógicos con 750 mA de potencia por lazo para la central AM-8200 (material) | 2.000 |
| AM-82-TOP | u | Cubierta de plástico y Easy Fit metálico para central analógica AM-8200 (material) | 1.000 |
| PS-1212 | u | PS1212 Batería 12 V 12 A/h (material) | 2.000 |
| AM-8200-BB | u | Cabina de expansión de la central AM-8200 con 2 lazos incluidos y fuente de alimentación para ampliar a 6 ó 8 lazos. (material) | 1.000 |
| PS-1217 | u | PS-1217 Batería de 12V capacidad 17Ah (material) | 2.000 |
| ATC99998 | h | Verificación y certificados de lazos (mano de obra) | 1.000 |
| ATC99999 | h | Programación oficial especializado (mano de obra) | 4.000 |
| WW00400 | u | Pequeño material (material) | 15.000 |
| WW00300 | u | Material complementario o pzas. E (material) | 20.000 |
| ATC00400 | h | Cuadrilla albañilería formada por oficial 1ª instalador y ayudante especialista. (mano de obra) | 3.000 |
| ATC00100 | h | Cuadrilla albañilería formada por oficial 1ª y peón especializado. (mano de obra) | 0.500 |

## Recursos

**AM-8200-EU** u Central analógica AM-8200 de 2 lazos con protocolo OPAL/ADVANCED de 159+159 dispositivos por lazo
Central analógica algorítmica de 2 lazos AM-8200 con protocolo OPAL/ADVANCED o CLIP para la detección de alarmas de incendio que monitoriza y controla individualmente los elementos del sistema. Con certificado CPR EN54 parte 2 y 4. Sistema compacto con fuente de alimentación incorporada y capacidad de 2 lazos de detección analógica inteligente con 2 circuitos de salida y 2 de entrada programables y 1 salida AUX 24 Vdc/0,5Amp. para alimentar equipos externos. Pantalla táctil TFT de 7

**LIB-8200** u Tarjeta de ampliación de 2 lazos analógicos con 750 mA de potencia por lazo para la central AM-8200
Tarjeta interfaz LIB8200 estándar que amplía 2 lazos analógicos direccionables, controlados por microprocesador principal. Capacidad para controlar 159 detectores+159 módulos por lazo, hasta un total 396 puntos identificables en OPAL/ADVANCED ó 99 detectores+99 módulos en CLIP.

**AM-82-TOP** u Cubierta de plástico y Easy Fit metálico para central analógica AM-8200
Cubierta de plástico Easy Fit metálica para central analógica AM-8200

**PS-1212** u PS1212 Batería 12 V 12 A/h
Batería PS-1212 de 12V. Capacidad 12Ah. Conexión por terminal Fastón.

**PS-1217** u PS-1217 Batería de 12V capacidad 17Ah
Batería PS-1217 de 12V. Capacidad 17Ah. Conexión por tornillo M6.
