# Flash integrado en base de detector BGL-PC-I02

- Propiedad del archivo: CONSTRUNARIO
- Formato: FIEBDC-3/2012
- Programa: Construnario Versión 3.51
- Fecha de los precios: 25/01/2023
- Divisa: EUR
- Código: honeywell-li (15/02/2023)

**PBGLPCI02** u Flash integrado en base de detector BGL-PC-I02

| Código | Ud | Descripción | Rendimiento |
|---|---|---|---|
| BGL-PC-I02 | u | Flash direccionable en base de detector BGL-PC-I02 (material) | 1.000 |
| B501AP | u | B501AP Base blanca detector/ Disp. Opt acústico analógico (material) | 1.000 |
| TO01800 | h | Oficial 1ª electricista (mano de obra) | 0.300 |
| WW00300 | u | Material complementario o pzas. E (material) | 1.000 |
| WW00400 | u | Pequeño material (material) | 1.000 |
| ATC99999 | h | Programación oficial especializado (mano de obra) | 0.050 |

## Recursos

**BGL-PC-I02** u Flash direccionable en base de detector BGL-PC-I02
Sirena con flash direccionable integrada en base de detector de color blanco y con aislador DSS-PC-I02. Se conecta y alimenta del lazo ocupando una dirección de módulo de control. Consumo máx.: 14mA. Salida de sonido máx. 95dBA +/-3dB @ 1m. Frecuencia del flash estroboscópico: 1Hz. Dispone de 32 tonos y 3 niveles de volumen (alto, medio y bajo)

**B501AP** u B501AP Base blanca detector/ Disp. Opt acústico analógico
Base blanca estándar de superficie B501AP para detectores analógicos de la serie NFX y/o Dispositivo óptico acústicos Analógicos , incluye un terminal extra para conexionados de los sensores de la serie NFX con aislador. Dispone de automatismo de bloqueo y terminales de conexión para cable de hasta 2,5mm. Compatible con sensores de la serie 500 y 700 y NFX. Marca NOTIFIER Modelo B501AP.
