# Receptor y emisor OSID 80° de cobertura hasta 34m estándar de alcance alimentado a 24Vcc

- Propiedad del archivo: CONSTRUNARIO
- Formato: FIEBDC-3/2012
- Programa: Construnario Versión 3.51
- Fecha de los precios: 25/01/2023
- Divisa: EUR
- Código: honeywell-li (15/02/2023)

**POSI90** u Receptor y emisor OSID 80° de cobertura hasta 34m estándar de alcance alimentado a 24Vcc.
"Suministro e instalación de Receptor Lineal de humos de doble tecnología infrarrojos/ultravioleta de Alta Potencia cableado, especialmente diseñado para la protección de espacios altos, abiertos, de difícil acceso y/o estéticos. Características generales del Receptor - Emisor de Alta Potencia con entrada para cables de alimentación a 24 Vcc. - Carcasa en color blanco de alta resistencia con protección IP-44 para la electrónica e IP-66 para lo cierres ópticos. - Herraje metálico de soportación a pared. - Receptor Óptico de 80º. - Campo de visión de 80º en horizontal y 48º en vertical - Alcance con el Emisor Standard: min. 6 m y max. 30 m - Alcance con el Emisor de Alta Potencia min. 12 m y max. 68 m - Máximo numero de emisores que admite 7 ud. - Niveles de alarma ajustables en Bajo, Medio y Alto - Leds de señalización de Fuego y Avería - Herraje metálico de soportación a pared. Requiere: - Alimentación de 24 Vcc. Características generales del Emisor: - Emisor de Potencia Standar con conexiones para alimentación a 24 Vcc. - Carcasa en color blanco de alta resistencia con protección IP-44 para la electrónica e IP-66 para lo cierres ópticos. - Herraje metálico de soportación a pared. Requiere: - Alimentación de 24 Vcc. Totalmente instalado, conexionado y funcionando. Modelo: OSID OSI-90 y OSE_SPW Marca: VESDA"

| Código | Ud | Descripción | Rendimiento |
|---|---|---|---|
| OSI-90 | u | OSI-90 Receptor OSID 80° de cobertura hasta 68m de alcance alta potencia alimentado a 24Vcc. (material) | 1.000 |
| OSE-SPW | u | OSE-SPW Emisor OSID estándar alimentado a 24Vcc. (material) | 1.000 |
| OSID-INST | u | KIT instalación OSID con herramienta láser, cable de diagnóstico y filtro de prueba. (material) | 1.000 |
| TO01800 | h | Oficial 1ª electricista (mano de obra) | 2.000 |
| WW00300 | u | Material complementario o pzas. E (material) | 2.000 |
| WW00400 | u | Pequeño material (material) | 2.000 |

## Recursos

**OSI-90** u OSI-90 Receptor OSID 80° de cobertura hasta 68m de alcance alta potencia alimentado a 24Vcc
Receptor Lineal de humos de doble tecnología infrarrojos/ultravioleta de Alta Potencia cableado, especialmente diseñado para la protección de espacios altos, abiertos, de difícil acceso y/o estéticos. Características generales del Receptor: Emisor de Alta Potencia con entrada para cables de alimentación a 24 Vcc. Carcasa en color blanco de alta resistencia con protección IP-44 para la electrónica e IP-66 para lo cierres ópticos. Herraje metálico de soportación a pared. Receptor Óptico de 80º. Campo de visión de 80º en horizontal y 48º en vertical. Alcance con el Emisor Standard: min. 6 m y max. 30 m. Alcance con el Emisor de Alta Potencia min. 12 m y max. 68 m. Máximo numero de emisores que admite 7 ud. Niveles de alarma ajustables en Bajo, Medio y Alto. Leds de señalización de Fuego y Avería. Herraje metálico de soportación a pared. Requiere alimentación de 24 Vcc.

**OSE-SPW** u OSE-SPW Emisor OSID estándar alimentado a 24Vcc
Emisor OSID estándar alimentado a 24 Vcc.

**OSID-INST** u KIT instalación OSID con herramienta láser, cable de diagnóstico y filtro de prueba
Kit de instalación y pruebas: con herramienta de bloqueo y alineamiento laser, cable FTDI para conexión con ordenador mediante USB, filtro de policarbonato rojo para pruebas de fuego, hoja reflectora para alineamiento laser a larga distancia, bayeta de limpieza y manuales.
