# Letrero indicador para Sirena PLEX-VAD-SP

- Propiedad del archivo: CONSTRUNARIO
- Formato: FIEBDC-3/2012
- Programa: Construnario Versión 3.51
- Fecha de los precios: 25/01/2023
- Divisa: EUR
- Código: honeywell-li (15/02/2023)

**PPLEX-VAD-SP** u Letrero indicador para Sirena PLEX-VAD-SP
Suministro e instalación de letrero indicador para sirena en Plexiglas PLEX-VAD-SP. Totalmente instalado, programado y funcionando según planos y pliego de condiciones. Marca NOTIFIER Modelo PLEX-VAD-SP.

| Código | Ud | Descripción | Rendimiento |
|---|---|---|---|
| PLEX-VAD-SP | u | PLEX-VAD-SP Letrero indicador para sirena (material) | 1.000 |
| TO01800 | h | Oficial 1ª electricista (mano de obra) | 0.100 |
| WW00400 | u | Pequeño material (material) | 1.000 |

## Recursos

**PLEX-VAD-SP** u PLEX-VAD-SP Letrero indicador para sirena
Letrero indicador para sirena en Plexiglass.
