# Cable apantallado RC4Z1-K de Center Cable

- Propiedad del archivo: CONSTRUNARIO
- Formato: FIEBDC-3/2012
- Programa: Construnario Versión 3.51
- Fecha de los precios: 24/01/2023
- Divisa: EUR

**RC4Z1K** m Cable apantallado RC4Z1-K de Center Cable
Cable flexible para instalaciones fijas, adecuado para transporte y distribución de energía eléctrica en instalaciones donde se exija un cable apantallado, libre de halógenos y no propagador del incendio. Adecuado para instalación en locales de publica concurrencia según ITC-BT 28
