# Cable Flexible 750v libre de halógenos H07Z1-K de Center Cable

- Propiedad del archivo: CONSTRUNARIO
- Formato: FIEBDC-3/2012
- Programa: Construnario Versión 3.51
- Fecha de los precios: 24/01/2023
- Divisa: EUR

**057013GR** m Cable Flexible 750v libre de halógenos H07Z1-K de Center Cable
Cables unipolares sin cubierta para utilización general, instalación en conductos situados sobre superficies o empotrados o en sistemas cerrados.
