# Multimódulo de 6 salidas

- Propiedad del archivo: CONSTRUNARIO
- Formato: FIEBDC-3/2012
- Programa: Construnario Versión 3.51
- Fecha de los precios: 25/01/2023
- Divisa: EUR
- Código: honeywell-li (15/02/2023)

**M1680081** u Multimódulo de 6 salidas
Suministro e instalación de módulo de control direccionable con 6 circuitos de salida NA/NC para la activación puertas, compuertas cortafuegos, etc. a través del propio lazo analógico. Fácil direccionamiento mediante dos interruptores giratorios decádicos (01-99), ocupando 6 direcciones consecutivas de módulos en lazo. Dispone de leds para la indicación del estado del módulo. Posibilidad de montaje en caja de superficie SMBW-VO Conforme al Reglamento (UE) nº 305/2011 del Parlamento Europeo relativo a los productos de la construcción. Totalmente instalado, programado y funcionando según planos y pliego de condiciones. Marca HONEYWELL Modelo MI-CR6-S2I.

| Código | Ud | Descripción | Rendimiento |
|---|---|---|---|
| MI-CR6-S2I | u | MI-CR6-S2I Multimódulo de 6 salidas (material) | 1.000 |
| SMB6-V0 | u | SMB6-V0 Caja de plástico para multimódulos (material) | 1.000 |
| WW00300 | u | Material complementario o pzas. E (material) | 1.000 |
| WW00400 | u | Pequeño material (material) | 1.000 |
| ATC99999 | h | Programación oficial especializado (mano de obra) | 0.100 |
| TO01800 | h | Oficial 1ª electricista (mano de obra) | 0.300 |

## Recursos

**MI-CR6-S2I** u MI-CR6-S2I Multimódulo de 6 salidas
Módulo de control direccionable de 6 circuitos de salida en forma relé NA/NC. Recomendado para la activación, a través del lazo de comunicaciones, de puertas, compuertas cortafuego, paro ascensores, etc. Incluye aislador de cortocircuito. Se conecta directamente al lazo de comunicaciones analógico y es compatible con todas las centrales analógicas de MORLEY-IAS. Dispone de microinterruptores para direccionamiento decádico e indicadores LED tricolor. Ocupa 6 direcciones consecutivas de módulo en el lazo.

**SMB6-V0** u SMB6-V0 Caja de plástico para multimódulos
Caja de montaje en superficie para incorporar un multimódulo SMB6-V0 . Construida en ABS antiestático color crema claro y tapa ciega. Características ignífugas: V0.
