# Revestimiento mural vinílico, Mural Club de Gerflor. Espesor: 1 mm, Disponible en 7 colores

- Propiedad del archivo: CONSTRUNARIO
- Formato: FIEBDC-3/2012
- Programa: Construnario Versión 3.51
- Fecha de los precios: 26/01/2023
- Divisa: EUR

**MURALCL** m2 Revestimiento mural vinílico, Mural Club de Gerflor. Espesor: 1 mm, Disponible en 7 colores
Revestimiento mural vinílico de la marca GERFLOR MURAL CLUB homogéneo, flexible según norma EN 649. Espesor total 1 mm. en rollos de 1,5 metros de ancho. Resistente al impacto. Juntas termosoldables. Según CTE – 2010 (DB-SI) cumple el requerimiento de resistencia al fuego (B s2 d0). Actividad antibacteriana (E. coli – S. aureus – MRSA): Inhibición del crecimiento según ISO 22196 >99%.
