# Cubrezapatos conductivo para salas limpias de Soluciones electroestáticas. Azul. 406,4 mm

- Propiedad del archivo: CONSTRUNARIO
- Formato: FIEBDC-3/2012
- Programa: Construnario Versión 3.51
- Fecha de los precios: 26/01/2023
- Divisa: EUR

**93224008** u Cubrezapatos conductivo para salas limpias de Soluciones electroestáticas. Azul. 406,4 mm
La utilización de este cubrezapato no precisa que el zapato sea antielectrostático ni que se lleven taloneras. La tira de toma de tierra se lleva dentro del calzado, entre el pie y el calzado, y no precisa el contacto con la piel. Los cubrezapatos están fabricados a partir de polipropileno junto con una tira poliéster recubierto de carbono cosida a lo largo de su base. Color azul con agarre inferior antideslizante para evitar resbalones. En aplicaciones para sala limpia, el acabado superficial del tejido de polipropileno ayuda a filtrar las partículas que puedan contaminar en un ambiente limpio, además es antideslizante. El diseño del cubrezapatos a su vez, permite asegurar la confinación de las partículas contaminantes para minimizar su introducción en la sala limpia. Una tira elástica tira de la parte superior del cubrezapato con la suficiente fuerza para que no pueda salirse y para aportar un sellado superior. Desde una óptica electrostática este cubrezapatos aporta una ventaja sustancial y es el hecho de que el acabado superficial del polipropileno es disipativo electrostático lo que aporta una superficie de contacto mucho mayor, que permite disipar de forma más rápida la carga electrostática generada y, por otro lado permite aumentar la capacidad eléctrica del cuerpo, redundando en una menor energía acumulada en el cuerpo en igualdad de condiciones respecto a otros cubrezapatos.
