# Guantes antielectroestáticos de nylon de Soluciones electroestáticas. Talla: S

- Propiedad del archivo: CONSTRUNARIO
- Formato: FIEBDC-3/2012
- Programa: Construnario Versión 3.51
- Fecha de los precios: 26/01/2023
- Divisa: EUR

**93316313** u Guantes antielectroestáticos de nylon de Soluciones electroestáticas. Talla: S
El guante antielectrostático nylon palma reforz antihuella de fabricado en tejido de alta conductividad compuesto de micropoliéster y filamentos conductivos. Diseñado para prevenir cortes o pinchazos y disponer de una excelente sujeción a la vez que protegemos los dispositivos electrónicos de cualquier tipo de descarga antielectrostática.
