# Cal hidráulica natural NHL 5 de Cannabric. Alta hidraulicidad

- Propiedad del archivo: CONSTRUNARIO
- Formato: FIEBDC-3/2012
- Programa: Construnario Versión 3.51
- Fecha de los precios: 27/01/2023
- Divisa: EUR

**NHL 5 CANN** kg Cal hidráulica natural NHL 5 de Cannabric. Alta hidraulicidad
La CAL HIDRÁULICA NATURAL es un conglomerante hidráulico y pulverulento, parcialmente hidratado, que se obtiene calcinando calizas, que contienen entre 15 y 25% de arcilla, correctamente denominadas margas. Durante la cocción con temperaturas por debajo la clinquerización (a aprox. 1200ºC) se forman silicatos, aluminatos y ferro-aluminatos de calcio que le confieren un carácter hidráulico por lo cual es capaz de fraguar (como el cemento) y endurecerse incluso debajo del agua (formación de hidratos insolubles). Al fraguado sigue la carbonatación de la “cal libre”, no asociada a la arcilla. Esta reacción es aérea (no hidráulica), precisa agua o humedad ambiental y gas carbónico del aire y es responsable para la resistencia progresiva de la cal hidráulica natural. Varía según su índice de hidráulicidad (NHL5, NHL3,5, NHL2).
