# Panel aislante de fibra de madera SteicoFlex 036 de Cannabric

- Propiedad del archivo: CONSTRUNARIO
- Formato: FIEBDC-3/2012
- Programa: Construnario Versión 3.51
- Fecha de los precios: 27/01/2023
- Divisa: EUR

**SteicoFlex 036** m2 Panel aislante de fibra de madera SteicoFlex 036 de Cannabric
• La conductividad térmica más baja de los paneles de fibra de madera semirrígidos • Mayor resistencia gracias a la estructura de fibra optimizada • Se adapta fácilmente a las formas del contorno, fácil de usar • No irrita la piel • Excelente protección contra el calor • Muy abierto a la difusión del vapor de agua - protege la construcción. • Proporciona un clima de vida saludable • Reciclable, ecológico, respeta el medio ambiente
