# Bomba de tornillo para mortero autonivelante para suelos, referencia S 5 EF de Putzmeister. Motor eléctrico potente y compacto

- Propiedad del archivo: CONSTRUNARIO
- Formato: FIEBDC-3/2012
- Programa: Construnario Versión 3.51
- Fecha de los precios: 01/02/2023
- Divisa: EUR

**S5EF** u Bomba de tornillo para mortero autonivelante para suelos, referencia S 5 EF de Putzmeister. Motor eléctrico potente y compacto
Bomba de tornillo eléctrica con un potente motor de 7,5 kW Fabricada en componentes de acero sólidos y económicos Pantalla vibradora desmontable fácilmente Eje cardán conectado para una rápida sustitución de las piezas del tornillo Gran tolva para grandes cantidades de material, fácil de limpiar Vibrador con pantalla vibradora para un flujo continuo de material Las espirales mezcladoras del eje cardán aumentan la homogeneidad del material transportado Todas las máquinas de mortero Putzmeister pueden equiparse con varios accesorios útiles para crear la máquina perfecta
