# Sirena con flash analógica con protección IP65, referencia B07956-00 de NSC. Potencia acústica de 100dB(A) a 1 metro de distancia

- Propiedad del archivo: CONSTRUNARIO
- Formato: FIEBDC-3/2012
- Programa: Construnario Versión 3.51
- Fecha de los precios: 01/02/2023
- Divisa: EUR

**B0795600** u Sirena con flash analógica con protección IP65, referencia B07956-00 de NSC. Potencia acústica de 100dB(A) a 1 metro de distancia
Incluye varios tonos seleccionables por software y aislador de cortocircuito. ¦ Sirena con flash analógica de pared de diseño robusto. ¦ Direccionamiento mecánico mediante interruptores. ¦ Luz de flash de tecnología LED. ¦ Potencia acústica máxima de 100dB(A). ¦ Control de volumen y control de tono. ¦ Incorpora aislador de cortocircuito. ¦ Certificado acorde a EN54-3-17 por LPCB y VdS. La sirena con flash analógica de pared es una sirena de diseño elegante y a su vez robusto fabricado en policar­bonato de alta calidad. Incluye multiples tonos en la misma sirena seleccionables por el usuario con una potencia acústica de hasta 100dB(A) a un metro de distancia. Además de esto incorpora un flash que utiliza tecnología LED que reduce su consumo al mínimo. Viene montado sobre una base de entrada de tubo visto que incluye un aislador de corto-circuito. A través del software de configuración de la central o de forma local en las sirenas, se pueden programar grupos de sirenas para activarlas a la vez, de esta forma conseguimos la perfecta sincronización de todas las sirenas del grupo.
