# Torre de refrigeración serie TC de Idumec. Circuito abierto con ventilador centrífugo

- Propiedad del archivo: CONSTRUNARIO
- Formato: FIEBDC-3/2012
- Programa: Construnario Versión 3.51
- Fecha de los precios: 02/02/2023
- Divisa: EUR

**TCINDU** u Torre de refrigeración serie TC de Idumec. Circuito abierto con ventilador centrífugo
En una torre de refrigeración se produce el enfriamiento del agua por transferencia de calor y masa al aire con el cual se pone en contacto en el interior de la torre. Es importante conseguir la mayor superficie de contacto entre el aire y el agua, lo cual se realiza a través del relleno. El agua entra en las torres por la parte superior y se pulveriza uniformemente sobre el relleno mediante los pulverizadores. La transferencia se realiza principalmente por calor latente de cambio de estado de una parte del agua que pasa a la corriente de aire en forma de vapor y, en menor medida, mediante convección entre el agua y el aire debido a la diferencia de temperatura entre ambos fluidos. Los factores más importantes que influyen en el rendimiento de una torre de refrigeración de tiro mecánico son: superficie de relleno, distribución del agua sobre el mismo, cantidad de aire en circulación y temperatura de termómetro húmedo del aire exterior. La Serie TC está compuesta por torres de refrigeración de circuito abierto, de tiro forzado con ventiladores centrífugos, diseñadas para procesos industriales y para instalaciones de aire acondicionado.
