# Torre de refrigeración serie ACH de Idumec. Circuito cerrado con ventilador centrífugo

- Propiedad del archivo: CONSTRUNARIO
- Formato: FIEBDC-3/2012
- Programa: Construnario Versión 3.51
- Fecha de los precios: 02/02/2023
- Divisa: EUR

**ACHINDU** u Torre de refrigeración serie ACH de Idumec. Circuito cerrado con ventilador centrífugo
En las torres de refrigeración de circuito cerrado, hay dos circuitos hidráulicos. El fluido a enfriar circula por el circuito primario, que está constituido por un conjunto de serpentines de tubo de acero que forman la batería. En el circuito secundario circula agua por medio de una bomba incorporada en la balsa pulverizando dicha agua sobre los serpentines de la batería. Los fluidos de los dos circuitos no tienen contacto físico y el fluido a enfriar no tiene contacto con el aire. De esta forma se reducen al máximo los riesgos de corrosión e incrustaciones en los equipos a refrigerar. El enfriamiento del fluido del circuito primario se consigue pulverizando el agua del circuito secundario sobre los tubos de las baterías. En este proceso se produce un flujo de calor que pasa del fluido del circuito primario al agua del secundario que a su vez transfiere calor y masa al aire con el que se pone en contacto. La transferencia se produce principalmente por calor latente de cambio de estado de una parte del agua que pasa a la corriente de aire en forma de vapor y, en menor medida, mediante calor sensible entre el agua y el aire. La Serie ACH está compuesta por torres de refrigeración de circuito cerrado, de tiro inducido con ventiladores axiales, diseñadas para procesos industriales y para instalaciones de aire acondicionado.
