# Esmalte poliuretano dos componentes, referencia 3043 de Kolmer. Al agua

- Propiedad del archivo: CONSTRUNARIO
- Formato: FIEBDC-3/2012
- Programa: Construnario Versión 3.51
- Fecha de los precios: 02/02/2023
- Divisa: EUR

**3043KOL** l Esmalte poliuretano dos componentes, referencia 3043 de Kolmer. Al agua
•Es un esmalte de poliuretano acrílico de dos componentes al agua, catalizable con isocianatos alifáticos al agua. •Está especialmente indicado para la protección y decoración de superficies de díficil adherencia, en exteriores e interiores donde se necesite un producto de elevadas prestaciones, durabilidad y excelente adherencia.
