# Radiador de aluminio, modelo RD / 350 de Rayco. Altura: 340. Potencia: 72,2 kw

- Propiedad del archivo: CONSTRUNARIO
- Formato: FIEBDC-3/2012
- Programa: Construnario Versión 3.51
- Fecha de los precios: 02/02/2023
- Divisa: EUR

**RD350** u Radiador de aluminio, modelo RD / 350 de Rayco. Altura: 340. Potencia: 72,2 kw
RD claro, transparente, simplemente brillante. Su diseño de líneas redondeadas armoniza perfectamente con cualquier tipo de decoración. Conjuga dicha estética con un óptimo rendimiento. Disponibilidad en 5 alturas
