# Emisor térmico con WiFi, modelo Belize – 660 W de Rointe. 6 elementos

- Propiedad del archivo: CONSTRUNARIO
- Formato: FIEBDC-3/2012
- Programa: Construnario Versión 3.51
- Fecha de los precios: 02/02/2023
- Divisa: EUR

**Belize66** u Emisor térmico con WiFi, modelo Belize – 660 W de Rointe. 6 elementos
El emisores térmicos Belize destaca entre la multitud gracias a su avanzada tecnología y a su armazón fundido en aluminio de gran calidad de diseño excepcional, con aperturas de disipación que favorecen la convección natural del aire. Incluye módulo Wi-Fi que permite su control en cualquier momento y en cualquier lugar. CARACTERÍSTICAS · Wifi incorporado · Controla tu consumo y el coste real desde la APP Rointe Lite · Panel de control táctil y pantalla TFT . Compatible con Google Assistant y Amazon Alexa · Convección natural del aire: mejora la calidez del ambiente en menos tiempo · Ahorro energético: múltiples funciones para ahorrar en tu factura · 10 años de garantía en la estructura de aluminio y 3 en la electrónica · Fluido térmico y montado en la pared · Dimensiones: 580 mm ancho x 575 mm alto x 95 mm fondo · Potencia nominal: 660 W · Potencia efectiva: 264 W
