# Indicadores de nivel magnéticos tipo Bypass de Wika

- Propiedad del archivo: CONSTRUNARIO
- Formato: FIEBDC-3/2012
- Programa: Construnario Versión 3.51
- Fecha de los precios: 02/02/2023
- Divisa: EUR

**INDINIVE** u Indicadores de nivel magnéticos tipo Bypass de Wika
Características Soluciones adaptadas al sistema y al proceso Límites de aplicación: - Temperatura de servicio: T = -196 ... +450 °C - Presión de servicio: P = Vacío hasta 400 bar - Densidad límite: ? = 340 kg/m3 Gran variedad de conexiones a proceso y materiales Opción de montar transmisores de nivel e interruptoresmagnéticos Versiones con protección antiexplosiva
