# Superplastificante, CHRYSO®Optima 337 EMx. Para hormigones que necesitan resistencias elevadas a corto y largo plazo

- Propiedad del archivo: CONSTRUNARIO
- Formato: FIEBDC-3/2012
- Programa: Construnario Versión 3.51
- Fecha de los precios: 25/10/2023
- Divisa: EUR

**Optima337EMx** l Superplastificante, CHRYSO®Optima 337 EMx. Para hormigones que necesitan resistencias elevadas a corto y largo plazo
Superplastificante particularmente recomendado para los hormigones que necesitan resistencias elevadas a corto y largo plazo. Este producto está especialmente diseñado para la fabricación de hormigón de consistencia fluida/líquida con un tiempo de trabajabilidad mejorado y robustez frente a la segregación. Alto reductor de agua de nueva generación, a base de policarboxilato modificado. Recomendado para los hormigones que necesitan resistencias elevadas a corto y largo plazo. Este producto está especialmente diseñado para la fabricación de hormigón de consistencia fluida/líquida con un tiempo de trabajabilidad mejorado y robustez frente a la segregación.
