# Plastificante, CHRYSO®Plast 950. Hidrocarboxílicos modificados

- Propiedad del archivo: CONSTRUNARIO
- Formato: FIEBDC-3/2012
- Programa: Construnario Versión 3.51
- Fecha de los precios: 25/10/2023
- Divisa: EUR

**Plast 950** l Plastificante, CHRYSO®Plast 950. Hidrocarboxílicos modificados
CHRYSO®Plast 950 es un plastificante reductor de agua a base de compuestos hidrocarboxílicos modificados para conseguir las mejores resistencias y prestaciones de trabajabilidad.
