# Ventilador en línea para conductos circulares, modelo TD EVO-100 ECOWATT de S&P

- Propiedad del archivo: CONSTRUNARIO
- Formato: FIEBDC-3/2012
- Programa: Construnario Versión 3.51
- Fecha de los precios: 06/03/2023
- Divisa: EUR

**5211309000** u Ventilador en línea para conductos circulares, modelo TD EVO-100 ECOWATT de S&P.
Precio: 328.22
Ventilador en línea para conductos circulares, modelo TD EVO-100 ECOWATT de S&P. Frecuencia (Hz): 50/60 Tipo de Motor: EC Diámetro impulsión (mm): 100 Vel vent (rpm): 2250 Pot Eléctrica max (kW): 0,01 Int Max Abs (A): 0,09 Q max (m³/h): 194 Fabricado con 85% de plástico reciclado y tecnología 100% S&P Ventilador en línea para conductos circulares con carcasa compacta de bajo perfil fabricada en plástico reforzado resistente y juntas de goma en las embocaduras. Diseño de hélice optimizado de alto rendimiento, directrices y difusor de descarga para aumentar el rendimiento y disminuir el nivel sonoro. Caja de bornes fijada en la carcasa. Exclusivo diseño de pies soporte junto a bridas de sujeción incorporado permite la instalación o reemplazo del cuerpo motor-hélice sin necesidad de desmontar la instalación de conducto. Motor Motor EC brushless de corriente continua y rotor exterior, montado sobre silent-blocks especiales para reducir la vibración y el nivel sonoro. Alimentación 1-230V-50HzV±10% 50/60Hz, IP44, clase B, rodamientos a bolas y protector térmico incorporado. Velocidad regulable 100% mediante potenciómetro ubicado en la caja de bornes o mediante control externo tipo REB-ECOWATT. Entrada analógica para controlar el ventilador con una señal externa 0-10V. Temperatura de trabajo desde -20ºC hasta 50ºC. Marca S&P modelo TD EVO-100 ECOWATT (220-240V 50/60HZ) RE.
