# Sonda inteligente para detección de concentración de humedad relativa, modelo AIRSENS RH de S&P

- Propiedad del archivo: CONSTRUNARIO
- Formato: FIEBDC-3/2012
- Programa: Construnario Versión 3.51
- Fecha de los precios: 06/03/2023
- Divisa: EUR

**5416845500** u Sonda inteligente para detección de concentración de humedad relativa, modelo AIRSENS RH de S&P
Precio: 186.58
Sonda inteligente que detecta la concentración de humedad relativa y envía señal cableada de control. Diseñadas para crear sistemas de demanda controlada de ventilación sin la necesidad de instalar un control intermedio. Estas sondas pueden conectarse a ventiladores AC, ECOWATT (EC) o variador de frecuencia VFTM. Principales características: • 4 modos de funcionamiento: - Salida relé - Salida 0-10V - Salida 2-10V - Control total mediante comunicación Modbus • Consigna ajustable. • Indicador nivel calidad aire (difusor 3-LEDs). • Ajuste intensidad difusor 3-LEDs.
