# Receptor radio frecuencia inteligente, modelo AIRSENS RF de S&P

- Propiedad del archivo: CONSTRUNARIO
- Formato: FIEBDC-3/2012
- Programa: Construnario Versión 3.51
- Fecha de los precios: 06/03/2023
- Divisa: EUR

**5800015600** u Receptor radio frecuencia inteligente, modelo AIRSENS RF de S&P
Precio: 132.78
Receptor radio frecuencia inteligente que puede estar emparejado con hasta 4 dispositivos emisores AIRSENS RF. Salida relé y analógica 0-10V disponibles para controlar unidad de ventilación. La salida del receptor responderá al valor más desfavorable recibido entre los AIRSENS RF emparejados.
