# Sonda inteligente para detección de concentración de humedad relativa, modelo AIRSENS RF RH de S&P. WiFi

- Propiedad del archivo: CONSTRUNARIO
- Formato: FIEBDC-3/2012
- Programa: Construnario Versión 3.51
- Fecha de los precios: 06/03/2023
- Divisa: EUR

**5416058200** u Sonda inteligente para detección de concentración de humedad relativa, modelo AIRSENS RF RH de S&P. WiFi
Precio: 214.59
Sonda inteligente con lecturas CAI de humedad relativa y temperatura. Permite la monitorización y control a través de comunicación WiFi y plataforma S&P CONNECTAIR®. Principales características: • 4 modos de funcionamiento: - Salida relé - Salida 0-10V - Salida 2-10V - Control total mediante plataforma S&P CONNECTAIR® • Consigna ajustable. • Indicador nivel calidad aire (difusor 3-LEDs). • Ajuste intensidad difusor 3-LEDs.
