# Válvula de mariposa para operaciones de apertura y cierre, modelo VM393 de Irua

- Propiedad del archivo: CONSTRUNARIO
- Formato: FIEBDC-3/2012
- Programa: Construnario Versión 3.51
- Fecha de los precios: 14/02/2023
- Divisa: EUR

**VM393** u Válvula de mariposa para operaciones de apertura y cierre, modelo VM393 de Irua
Válvula de mariposa de doble excentricidad accionada mediante actuador eléctrico. Estanqueidad y cierre positivo en las dos direcciones de flujo. Incorpora casquillos auto lubricados libres de mantenimiento y soporte de juntas de estanqueidad en bronce. Diseño de válvula aerodinámico para evitar turbulencias y conseguir un alto Kv con un bajo coeficiente de pérdida de carga.
