# Válvula de retención de clapeta oscilante (tipo “tilting disc”) con palanca y contrapeso de Irua

- Propiedad del archivo: CONSTRUNARIO
- Formato: FIEBDC-3/2012
- Programa: Construnario Versión 3.51
- Fecha de los precios: 14/02/2023
- Divisa: EUR

| Código | Ud | Descripción |
|---|---|---|
| CLAPETAIRU | u | Válvula de retención de clapeta oscilante (tipo “tilting disc”) con palanca y contrapeso de Irua |
