# Detector de llama convencional con carcasa IP66 y de bajo consumo, referencia 116-BG-21-DEMOKIT de Carrier

- Propiedad del archivo: CONSTRUNARIO
- Formato: FIEBDC-3/2012
- Programa: Construnario VersiĆ³n 3.51
- Fecha de los precios: 12/04/2023
- Divisa: EUR

**116BG21DEMOKIT** u Detector de llama convencional con carcasa IP66 y de bajo consumo, referencia 116-BG-21-DEMOKIT de Carrier
Detector de Llama IR Dual. Detector convencional IR Dual IR, con carcasa IP66 y de bajo consumo
