# Central de detección y extinción convencional Aritech conectable en red, 3 zonas, (español), referencia 1X-X3E-09 de Carrier

- Propiedad del archivo: CONSTRUNARIO
- Formato: FIEBDC-3/2012
- Programa: Construnario Versión 3.51
- Fecha de los precios: 12/04/2023
- Divisa: EUR

**1XX3E09** u Central de detección y extinción convencional Aritech conectable en red, 3 zonas, (español), referencia 1X-X3E-09 de Carrier
Central de detección y extinción de incendios programable para el control de 1 riesgo (2 zonas de detección cruzada y 1 zona libre - programables) de cualquier instalación de extinción mediante agentes gaseosos. Entradas directas para pulsador de paro, de disparo, de pausa, monitorización de presostato y salidas para sirena de pre-alarma, señalizador de extinción disparada, control de puerta abierta y disparo de extinción (opción de solenoide o pirotécnica). Indicador propio (led) para cada salida de control de la extincion. Detección de fallo de tierra. E/S expandibles a través de tarjeta 2010-1-RB/SB. Para la conexión en red necesita la tarjeta 2010-1-NB (no incluida). Fuente de alimentación de 4A. Salida de sirenas de 2 niveles. Control auto/manual e indicadores a través del interface de usuario. Certificados: CE y CPR (EN54-2, EN54-4, EN12094-1 para extinción de gas). Precisa 2 baterías, referencia BS127N (no incluidas).
