# Módulo de 4 salidas no supervisadas para centrales convencionales, referencia 2010-1-RB de Carrier

- Propiedad del archivo: CONSTRUNARIO
- Formato: FIEBDC-3/2012
- Programa: Construnario Versión 3.51
- Fecha de los precios: 12/04/2023
- Divisa: EUR

**20101RB** u Módulo de 4 salidas no supervisadas para centrales convencionales, referencia 2010-1-RB de Carrier
Tarjeta de cuatro relés libre de tensión (1,2A, 24Vcc) para centrales convencionales de la serie 2010-1, permite asignar un relé por zona o programar funciones de activación, según su configuración.
