# Centrales convencionales: módulo de 4 salidas supervisadas, referencia 2010-1-SB de Carrier

- Propiedad del archivo: CONSTRUNARIO
- Formato: FIEBDC-3/2012
- Programa: Construnario Versión 3.51
- Fecha de los precios: 12/04/2023
- Divisa: EUR

**20101SB** u Centrales convencionales: módulo de 4 salidas supervisadas, referencia 2010-1-SB de Carrier
Tarjeta de cuatro relés con tensión (1,2A, 24Vcc) para centrales convencionales de la serie 2010-1, permitiendo 4 salidas con tensión de 24V. Permite configurar las salidas para sirenas o como salidas vigiladas de 24V para alimentar otros dispositivos.
